# Tischlerarbeiten (Änderung Schränke)
Angebotsaufforderung (GAEB 90, DA83)
Währung: EUR

## Tischlerarbeiten
Datum: 06.05.25

*Hinweis*
Covivio Immobilien GmbH

Straße:  Essener Str. 66
PLZ/ Ort:  46047 Oberhausen
Bundesland:  Nordrhein-Westfalen
Land:  Deutschland

Das Bauvorhaben ist in 8 Abschnitte aufgeteilt. Die
Abschnitte setzen sich aus vier Etagen, EG bis 3.OG,
mit jeweils zwei Bauteilen, dem rechten und linken
Gebäudeteil, des Bauteils A zusammen.

Die Mengen- und Massenzuordnung der einzelnen
Abschnitte können aus den Mengenansätzen entnommen
werden.

Ausführungszeitraum:
gem.Bauleitung Stand 02.05.2025
Beginn:  Ende August / Anfang September 2025
Ende:  Ende 2028

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Innentürelemente

1.
Maßgebend für die Lieferung und Ausführung der
Leistungen sind die ATV in der
VOB-Teil C und weitere DIN-Vorschriften.
Alle Leistungen sind nach dem zum Zeitpunkt der
Ausführung geltenden Normen, Verordnungen, Richtlinien
etc. auszuführen.

Folgende Vorschriften sind besonders zu beachten:
DIN 18355  Tischlerarbeiten
DIN 18357  Beschlagsarbeiten
DIN 18361  Verglasungsarbeiten
DIN 18363  Anstricharbeiten
DIN 18111  Stahlzargen für Holztüren
DIN 4102  Brandverhalten von Baustoffen
DIN 4108  Wärmeschutz im Hochbau
DIN  4109  Schallschutz
DIN 52210  Akkustiche Prüfung
DIN 18202  Maßtoleranzen im Hochbau
GEG  Gebäude-Energie-Gesetz

Unfallverhütungsvorschriften/ Regeln der BG Bau
(Berufsgenossenschaft der Bauwirtschaft)
BGV  BG-Vorschriften
BGR  BG-Regeln
BGI  BG-Informationen
BGG  BG-Grundsätze
BetrSichV  Betriebssicherheitsverordnung mit den
dazugehörigen
  technischen Regeln ,TRBS"
a.a.R.d.T.  Die Allgemein anerkannten Regeln der
Technik

Die Baustellenordnung der Covivio Immobilien GmbH

Grundsätzlich sind nur Produkte zu verarbeiten die
entsprechend der europäischen Richtlinien eine
CE-Kennzeichnung  unterliegen und besitzen.Bezüglich
der Wärme- leitfähigkeit sind zusätzlich zur
CE-Kennzeichnung nur Bauprodukte zugelassen, die zudem
einer Fremdüberwachung einer von Ländern zugelassenen
Stelle unterliegen und entsprechend überwacht sind.

2.
Material- u. Unterkunftsräume werden bauseits nicht
gestellt.
Bauaufzüge und Gerüste werden bauseits nicht gestellt.
Strom u. Wasseranschlüsse sind an der Baustelle
vorhanden.

3.
Sämtliche evtl. anfallende Beistemm- und Spitzarbeiten
in kleinem Umfang sind, sofern sie nicht im
Leistungsverzeichnis gesondert aufgeführt sind, in den
Einheitspreisen einzukalkulieren.

4.
Die Baustelle ist täglich sauber zu halten und
sämtliche Schutt und Materialreste sind ohne besondere
Aufforderung vom AN zu entsorgen. Der Auftraggeber
behält sich vor Bauschuttcontainer aufzustellen und die
hierfür anfallenden Kosten anteilig auf die
ausführenden Firmen umzulegen und von der
Schlußrechnung in Abzug zu bringen.

5.
Beim Einbau der Innentüren sind vorhandene Bauteile vor
Verschmutzungen und Beschädigungen zu schützen. Kosten
die dem AG aus mangelhafter Schutzvor- kehrungen
entstehen, gehen zu Lasten des AN.

### Abschnitt 1 Türen und Zargen

**1.10 Tür und Zarge liefern und montieren**
Größe: ca. 98,5 x 198,5 x 12,0 - 16,0cm
Tür als Ganzglastür, Klarglas VSG 8mm aus 2x
4mm ESG + klare Folie
Beschlag Aluminium EV1 eloxiert oder
edelstahlfarbig
Bänder Office, Schloss Studio Rondo, PZ
vorgerichtet, Drücker Rundform oder L-Form
Tür mit Schall-Ex
Zarge weiß, mit CPL-Weißlackfolie beschichtet,
mit kleiner Rundkante, mit Standardschließblech
Element liefern und einbauen
Fugen zwischen Zarge und Wand vollständig mit
Dämmmaterial ausfüllen
Fugen zwischen Wand und Bekleidung mit Acryl
versiegeln.
Menge: 61,000 St

**1.20 2-flügelige Tür und Zarge liefern und montieren**
Größe: ca. 198,5 x 198,5 x 12,0 - 16,0cm
2-flügelig, Türflügel als Ganzglastür, Klarglas VSG 8mm
aus 2x
4mm ESG + klare Folie
Falz stumpf, mittig mit Fuge 4mm
Standflügel mit Feststeller und Rollenschnäpper oben
Beschlag Aluminium EV1 eloxiert oder
edelstahlfarbig
Bänder Office, Schloss Studio Rondo, PZ
vorgerichtet, Drücker Rundform oder L-Form
Tür mit Schall-Ex
Zarge weiß, mit CPL-Weißlackfolie beschichtet,
mit kleiner Rundkante, mit Standardschließblech
Element liefern und einbauen
Fugen zwischen Zarge und Wand vollständig mit
Dämmmaterial ausfüllen
Fugen zwischen Wand und Bekleidung mit Acryl
versiegeln
Menge: 3,000 St

**1.30 Holz-Türelement 1010 x 2010 x 150 mm liefern und einbauen**
*** Bedarfsposition ohne GB
Türelemente bestehend aus Türblatt, Futter und
Bekleidung liefern und montieren

Einbauort:

Wandöffnung (Nennmaß):  1010 x 2010 mm (gem. DIN
  18101)
Leibungsbreite:  ca. 15cm,

Rw,p >= 26dB

Oberfläche (Tür + Zarge):
Weißlack (WL10) ähnlich RAL 9010

Türblatt:
Röhrenspanstreifenmittellage nach DIN18101
Dreiseitiger Einfachfalz 13 mm x 25.5 mm
4-seitiger Rahmen unten doppelt
Deckplatte ca. 3.5 mm HDF
Röhrenspanstreifeneinlage (RRS)
mit gerundetem Kanten
Klimaklasse I oder nach Prüfklima a

Montagezarge:
Mehrschichtige Spanplattenkonstruktion
Futterbrett 22 mm eckig
Futter u. Bekleidung auf Gehrung geschnitten
Excenter in der Bekleidung
Stahlklammern und Lamellos am Futterbrett
Eingezogenes Hohlkammerdichtungsprofil

Beschläge:
2 Stück Einbohrbänder Typ B vernickelt
(Tragfähigkeit der Bänder ist zu beachten)
Schließblech SGH 1 silberfarbig 1-tourig

Buntbartschlosseinsteckschloß vernickelt

Drückergarnitur:
Fa. Hoppe - Serie Amsterdam
Edelstahl matt
Rosetten mit Stütznocken
Rosetten Durchmesser ca.52mm

angebotenes Fabrikat:

.......................................................
..........
  vom Bieter anzugeben
Menge: 1,000 St

**1.40 Zulage Glasausschnitt satiniertes Glas**
*** Bedarfsposition ohne GB
Zulage für Glasausschnitt in den Türen, Ausführung
einschl. Verglasung und Dichtungsband und incl. der
Glasleisten in passender Farbe zu den
Türoberflächen.

Glasart  satiniertes Glas 6 mm
Glasausschnitt  400/1400 mm

angebotenes Fabrikat:

.......................................................
..........
vom Bieter anzugeben
Menge: 1,000 St

**1.50 Tür und Zarge ausbauen**
*** Bedarfsposition ohne GB
Tür und Zarge ausbauen, abfahren und entsorgen
Menge: 1,000 St

### Abschnitt 2 Zubehör und Sonstige

**2.10 Profil- oder Blindzylinder**
Profil- oder Blindzylinder in Grundlänge liefern und
einbauen
Menge: 64,000 St

**2.20 Zulage für gleichschleßenden Zylinder**
*** Bedarfsposition ohne GB
Menge: 1,000 St

**2.30 Bodenstopper**
Bodenstopper liefern und montieren, Material: Aluminium
Menge: 67,000 St

**2.40 Distanzplatte für Bodenstopper**
*** Bedarfsposition ohne GB
Distanzplatte für Bodenstopper liefern, 10mm hoch
Menge: 1,000 St

**2.50 Deckleiste liefern und montieren**
*** Bedarfsposition ohne GB
Deckleiste liefern und montieren, weiß lackiert oder
ks-beschichtet
Breite bis zu 6 cm
Menge: 1,000 St

**2.70 Türfront vor Nische 178 x 193 cm**
*** Bedarfsposition ohne GB
Türfront für die Nische an der Elektroverteilung
liefern und montieren
Größe: ca. 178 x 193cm
Mat.: Spanplatte ks-beschichtet weiß, ca. 19mm
stark; Sichtkanten mit 2mm ABS-Kanten
beschichtet
Front best. aus 2 St. Türen, je ca. 60cm breit
und 2 St. seitlichen Blenden und 1 St. oberer
Anschlagblende
Front ohne Sockel
Türen angeschlagen mit Automatik-Topfbändern
mit Schließdämpfung, Öffnungswinkel ca. 165°
Griffe als Bügelgriffe, Aluminium oder Edelstahl,
passend zu den Türgriffen
Fugen zur Wand oder Decke versiegeln
Menge: 1,000 St

**2.80 Türfront vor Nische 550 x 230 cm**
*** Bedarfsposition ohne GB
Türfront für den Bereich vor der
Klimaanlagenregelung liefern und montieren
Größe: ca. 550 x 230cm
Mat. wie Pos.12
Front best. aus 10 St. Türen
umlaufenden Rahmen mit Sockelblende, an neu
zu erstellende GKB-Wand anzuschrauben
Fugen zur Wand oder Decke mit Deckleisten
versehen und/oder versiegeln
Menge: 1,000 St

### Abschnitt 3 Einbauschränke

*Hinweis*
Fensternischen in den Büros im Bauteil A mit Schränken
und Blenden versehen Ablagekonsolen anstelle von
Fensterbänken einbauen Ausführung je nach Größe der
Büros unterschiedlich.

Büro mit 3 Fenstern, insgesamt 55 Büros:
In die beiden äußeren Nischen Schränke einbauen,
mittlere Nische mit Blende schließen; Höhe jew. bis zum
Kabelkanal über dem Kabelkanal eine Konsole mit
Abkantung als Fensterbank einbauen; Konsole mit dem
Kabelkanal vorne abschließend Schränke und Konsolen mit
Paß- bzw. Deckleisten versehen Hohlraum zwischen
Schrank und Nischenseite bzw. -rückwand mit Dämmwolle
auffüllen

**3.10 Nischenschrank liefern und montieren**
Nischenschrank anfertigen, liefern und montieren
Schrank 2-trg. mit Schiebetüren
Größe BxHxT: ca. 150 x 50 x 40cm
Mat.: Spanplatte ks-beschichtet weiß, ca. 19mm stark;
Oberfläche glänzend; Sichtkanten mit 1- 2mm ABS-Kanten
beschichtet
Türen als Schiebetür, oben laufend mit eingefrästen
Laufschienen, unten geführt, Führungsschienen in der
Türkante eingefräst; Türen jew. mit einer Griffmuschel
in Edelstahl Schrank mit Mittelwand
Sockelhöhe ca. 6-8cm
Menge: 110,000 St

**3.20 Blende für Nische liefern und montieren**
Blende für mittlere Nische anfertigen, liefern und
montieren
Größe BxH ca. 220 x 50cm
Mat. wie Pos. 3.10.
Blende mit Sockel wie in Pos. 3.10.
Menge: 55,000 St

**3.30 Ablagekonsole als Fensterbankersatz**
Ablagekonsole als Fensterbankersatz anfertigen, liefern
und montieren
Größe ca. 530 x 47cm
Konsole 3-tlg., mit Abkantung, auf Gehrung verleimt,
Sichtbreite abhängig von der Höhe des Kabelkanals, ca.
10 - 12cm Mat.: 19mm MDF-Platte mit beidseitiger 0,8mm
HPL-Beschichtung, z.B. Eiche Dekor lt. aktueller
Dekorliste; Unterkante mit 1-2mm ABS-Kante beschichtet
Befestigung 3-seitig auf Tragleisten Konsole im Bereich
der Leibungen ausklinken
Menge: 55,000 St

**3.40 Deckleisten**
Deckleisten oder Passleisten liefern und montieren
Breite bis ca. 6cm
Oberfläche passend zu den Schränken bzw. Konsolen
Menge: 440,000 m

**3.50 Mineralwolle 4-6 cm**
Mineralwolle/ Dämmwolle liefern und montieren
Stärke ca. 4 - 6cm
Menge: 200,000 m2

*Hinweis*
Büro mit 2 Fenstern, insgesamt 16 Büros:
in die beiden Nischen Schränke einbauen, zwischen die
Schränke eine Blende montieren; Höhe jew. bis zum
Kabelkanal über dem Kabelkanal eine Konsole mit
Abkantung als Fensterbank einbauen; Konsole mit dem
Kabelkanal vorne abschließend Schränke und Konsolen mit
Paß- bzw. Deckleisten versehen

**3.60 Nischenschrank liefern und montieren**
Nischenschrank anfertigen, liefern und montieren
Schrank 2-trg. mit Schiebetüren
Größe BxHxT: ca. 150 x 50 x 40cm
Mat. und Ausführung wie Pos. 3.10.
Menge: 32,000 St

**3.70 Blende für Nische liefern und montieren**
Blende für Montage zwischen den Schränken anfertigen,
liefern und montieren
Größe BxH ca. 45 x 50cm
Ausführung wie Pos. 3.20.
Menge: 16,000 St

**3.80 Ablagekonsole als Fensterbankersatz**
Ablagekonsole als Fensterbankersatz anfertigen, liefern
und montieren
Größe ca. 350 x 75cm
Konsole 2-tlg., mit Abkantung
Mat. und Ausführung wie Pos. 3.30.
Menge: 16,000 St

**3.90 Deckleisten**
Deckleisten oder Passleisten liefern und montieren
Breite bis ca. 6cm
Oberfläche passend zu den Schränken bzw. Konsolen
Menge: 100,000 m

**3.100 Mineralwolle 4-6 cm**
Mineralwolle/ Dämmwolle liefern und montieren
Stärke ca. 4 - 6cm
Menge: 50,000 m2

### Abschnitt 4 Lohnarbeiten

**4.10 Facharbeiter**
*** Bedarfsposition ohne GB
Für evtl. erforderliche Arbeiten, die nicht im
Leistungsverzeichnis erfasst sind und gegen
Nachweis zur Ausführung kommen, werden
verrechnet für:  Facharbeiter
Menge: 1,000 h

**4.20 Helfer**
*** Bedarfsposition ohne GB
Für evtl. erforderliche Arbeiten, die nicht im
Leistungsverzeichnis erfasst sind und gegen
Nachweis zur Ausführung kommen, werden
verrechnet für:  Helfer
Menge: 1,000 h

USt %: 19,00
